# L407 FE zwischen Nack und Wendelsheim
Angebotsaufforderung (GAEB DA XML 3.2, DA83)
Projekt: A31-25-5002-01
Währung: EUR
Vergabeart: Öffentliche Ausschreibung
Eröffnung: 03.09.2026 10:00:00
Ende der Zuschlagsfrist: 21.09.2026
Ausführungsbeginn: 05.10.2026
Ausführungsende: 30.10.2026
Auftraggeber: Landesbetrieb Mobilität Worms, LBM Worms, Schönauer Str. 5, 67547 Worms, Schönauer Straße 5, 67547 Worms, Telefon 06241/401-5, Fax 06241/401-600, E-Mail lbm@lbm-worms.rlp.de
Erstellt mit: GXML Toolbox V3.3 R20210630, iTWO_64 V12.0.618, 07.08.2026

## 1 L407 FE zwischen Nack und Wendelsheim
Datum: 07.08.2026

### Bereich 01 BAUSTELLENEINRICHTUNG

#### Abschnitt 01.01 BAUSTELLENEINRICHTUNG

*Hinweis: 25% der Pauschale wird nach*
25% der Pauschale wird nach vollständiger Einrichtung
der Baustelle, der Rest leistungsabhängig vergütet:

**01.01.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

*Hinweis: Die Räumungspauschale wird erst*
Die Räumungspauschale wird erst nach vollständiger
Räumung der Baustelle und Vorlage einer schriftlichen
Erklärung des AN, dass alle Forderungen betroffener
Dritter abgegolten sind, gezahlt.

**01.01.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

### Bereich 02 VERKEHRSSICHERUNG

#### Abschnitt 02.01 VERKEHRSSICHERUNG

**02.01.0001 Verkehrssich. läng. Dauer aufbauen Arb.st.u. Uml.str*VZ-Plan des AG auß. Kraft setzen Anordnung Unt. AG**
*** Pauschalposition
StL-Nr. 2110510531209199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrszeichenplan des AG.
Vorhandene Verkehrsschilder nach Unterlagen des AG außer Kraft setzen.
Für Verkehrsführungsphase 'für BA 1 gemäs vz-Pläne des AG
Die Plantafeln des VZ-Plans müssen 1 Woche vor Beginn der Vollsperrung aufgestellt werden. Die Plantafeln müssen bis zum Beginn der Vollsperrung ausgekreuzt sein und mit Zusatzschildern ergänzt werden, auf denen das Datum des Beginns der Vollsperrung steht. Nach dem Beginn der Vollsperrung müssen die Auskreuzvorrichtungen an den Plantafeln und die Zusatzschilder entfernt werden.
Die gesamte Beschilderung der o. a. VZ-Pläne einschl.
Plantafeln, Absperrbaken sowie das Außerkraftsetzen
der Schilder einschl. Auskreuzvorrichtungen sowie alle
erforderlichen An- und Abfahrten sind in
diese OZ einzurechnen.
Vorübergehende Verkehrssicherungsmaßnahmen fürs Aufstellen der gesamten Beschilderung einschl. Plantafeln sind einzurechnen. Die dafür erforderlichen fahrbaren Absperrtafeln sowie Verkehrssicherungen an Arbeitsstellen von kürzerer Dauer einschl. aufstellen, beseitigen, vorhalten, warten und betreiben sind einzurechnen.'

Verkehrsrechtliche Anordnung nach Unterlagen des AG
einholen und zugehörige Unterlagen erstellen. Erforderliche Ortsbesichtigungen zur Erstellung der Planunterlagen für die verkehrsrechtliche Anordnung durchführen.
Anfallende Gebühren 'nach Unterlagen des AG'
Menge: 1,000 Psch
Leistungsbereichkatalog: 105

**02.01.0002 Verkehrssich. läng. Dauer vorhalten wie Vorposition**
StL-Nr. 2110511019
Verkehrssicherung längerer Dauer vorhalten, warten, instand setzen und betreiben. Vorübergehende Verkehrssicherungsmaßnahmen durchführen. Die Kontrolle der Verkehrssicherung wird gesondert vergütet.
Verkehrssicherung wie in Vorposition beschrieben.
Für Verkehrsführungsphase 'Vorhaltung der gesamten Beschilderung für BA 1.
Verkehrssicherung an Arbeitsstelle und Umleitungsstrecke.'
Menge: 7,000 d
Leistungsbereichkatalog: 105

**02.01.0003 Verkehrssicherung umbauen Anordnung Unt. AG*gebührenfrei**
*** Pauschalposition
StL-Nr. 21105115990011
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase 'von BA 1'

Umbauen nach Verkehrsführungsphase 'BA 2 gemäß VZ-Pläne des AG.
Verkehrssicherung an Arbeitsstelle und Umleitungsstrecke.'

Verkehrsrechtliche Anordnung nach Unterlagen des AG
einholen und zugehörige Unterlagen erstellen. Erforderliche Ortsbesichtigungen zur Erstellung der Planunterlagen für die verkehrsrechtliche Anordnung durchführen.
Gebührenfrei.
Menge: 1,000 Psch
Leistungsbereichkatalog: 105

**02.01.0004 Verkehrssich. läng. Dauer vorhalten wie Vorposition**
StL-Nr. 2110511019
Verkehrssicherung längerer Dauer vorhalten, warten, instand setzen und betreiben. Vorübergehende Verkehrssicherungsmaßnahmen durchführen. Die Kontrolle der Verkehrssicherung wird gesondert vergütet.
Verkehrssicherung wie in Vorposition beschrieben.
Für Verkehrsführungsphase 'Vorhaltung der gesamten Beschilderung für BA 2.
Verkehrssicherung an Arbeitsstelle und Umleitungsstrecke.'
Menge: 10,000 d
Leistungsbereichkatalog: 105

**02.01.0005 Verkehrssicherung umbauen Anordnung Unt. AG*gebührenfrei**
*** Pauschalposition
StL-Nr. 21105115990011
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase 'von BA 2'

Umbauen nach Verkehrsführungsphase 'BA 3 gemäß VZ-Pläne des AG.
Verkehrssicherung an Arbeitsstelle und Umleitungsstrecke.'

Verkehrsrechtliche Anordnung nach Unterlagen des AG
einholen und zugehörige Unterlagen erstellen. Erforderliche Ortsbesichtigungen zur Erstellung der Planunterlagen für die verkehrsrechtliche Anordnung durchführen.
Gebührenfrei.
Menge: 1,000 Psch
Leistungsbereichkatalog: 105

**02.01.0006 Verkehrssich. läng. Dauer vorhalten wie Vorposition**
StL-Nr. 2110511019
Verkehrssicherung längerer Dauer vorhalten, warten, instand setzen und betreiben. Vorübergehende Verkehrssicherungsmaßnahmen durchführen. Die Kontrolle der Verkehrssicherung wird gesondert vergütet.
Verkehrssicherung wie in Vorposition beschrieben.
Für Verkehrsführungsphase 'Vorhaltung der gesamten Beschilderung für BA 3.
Verkehrssicherung an Arbeitsstelle und Umleitungsstrecke.'
Menge: 7,000 d
Leistungsbereichkatalog: 105

**02.01.0007 Verkehrssich. läng. Dauer abbauen VZ-Plan des AG*in Kraft setzen**
*** Pauschalposition
StL-Nr. 211051201209
Verkehrssicherung an Arbeitsstellen längerer Dauer abbauen. Vorübergehende Verkehrssicherungsmaßnahmen
durchführen. Vorübergehende Markierung entfernen,
transportable Lichtsignalanlage, bauliches Leitelement,
mobile Stauwarnanlage, LED-Anzeigetafel und transportable Schutzeinrichtung abbauen werden gesondert
vergütet.
Nach Verkehrszeichenplan des AG.
Vorhandene Verkehrsschilder nach Unterlagen des AG wieder in Kraft setzen.
Für Verkehrsführungsphase 'Abbauen der gesamten Beschilderung für Bauabschnitte 1 bis 3.
Verkehrssicherung an Arbeitsstelle und Umleitungsstrecke einschl. Rückbau der Auskreuzvorrichtunen.
Vorübergehende Verkehrssicherungsmaßnahmen fürs Aabbauen der gesamten Beschilderung
einschl. Plantafeln sind einzurechnen. Die dafür erforderlichen fahrbaren Absperrtafeln sowie Verkehrssicherungen an Arbeitsstellen von kürzerer Dauer einschl. aufstellen, beseitigen, vorhalten, warten und betreiben sind einzurechnen.'
Menge: 1,000 Psch
Leistungsbereichkatalog: 105

**02.01.0008 Kontrolle d. Verkehrss. an Arb.st. zweimal täglich**
StL-Nr. 2110590539
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Dokumentation der Kontrolle 'Die Durchführung der Kontrolle und die zu diesem Zeitpunkt vollständige Funktionsfähigkeit der Verkehrsicherungseinrichtungen an Arbeitsstelle eischl. Beleuchtung ist mittels geeigneter Kontrollverfahren nachzuweisen (z.B. System Service-Control der Fa. Berghaus oder gleichwertig).
Zusätzlich muss Kontrolle nach Sturm und Unwetter durchgeführt werden.
Kontrollberichte sind wöchentlich dem AG vorzulegen.
Die festgestellten Mängel sind sofort zu beheben, oder
die kontrollierende Person hat zu warten, bis der
Notdienst vor Ort ist.
Die Rufbereitschaft und der Notdienst müssen jederzeit
sichergestellt sein und innerhalb einer Stunde auf der
Baustelle eintreffen.
Unter arbeitsfreien Tagen sind Sonn- und Feiertage zu verstehen. An allen anderen Tagen ist Kontrolle zweimal täglich durchzuführen, unabhängig von den Bauaktivitäten des AN.'
Menge: 24,000 d
Leistungsbereichkatalog: 105

**02.01.0009 Kontrolle d. Verkehrss. a. Uml.str. zwei bzw. einmal**
StL-Nr. 2110591029
Kontrolle der temporären Verkehrsschilder, vorübergehenden Markierungen, transportablen Lichtsignalanlagen,
baulichen Leitelemente und transportablen Schutzeinrichtungen auf Umleitungsstrecke gemäß ZTV-SA durchführen. Die Kontrolle ist unmittelbar nach deren Durchführung zu erfassen und zu dokumentieren. Arbeits- und
Hilfsmittel sind vom AN zu stellen und dem AG jederzeit
zugänglich zu machen.
Kontrolle zweimal täglich, an arbeitsfreien Tagen einmal täglich.
Dokumentation der Kontrolle 'Die Durchführung der Kontrollfahrten und die zu diesem Zeitpunkt vollständige Funktionsfähigkeit der gesamten
Verkehrsicherungseinrichtungen auf Umleitungsstrecke eischl. Beleuchtung ist mittels geeigneter Kontrollverfahren nachzuweisen (z.B. System
Service-Control der Fa. Berghaus oder gleichwertig).
Kontrollfahrten für die gesamte Verkehrssicherung an
Umleitunsstrecke durchführen.
Zusätzlich müssen Kontrollfahrten nach Sturm und
Unwetter durchgeführt werden.
Kontrollberichte sind wöchentlich dem AG vorzulegen.
Die festgestellten Mängel sind sofort zu beheben, oder
die kontrollierende Person hat zu warten, bis der
Notdienst vor Ort ist.
Die Rufbereitschaft und der Notdienst müssen jederzeit
sichergestellt sein und innerhalb einer Stunde auf der
Baustelle eintreffen.
Unter arbeitsfreien Tagen sind Sonn- und Feiertage zu verstehen. An allen anderen Tagen ist Kontrolle zweimal täglich durchzuführen, unabhängig von den Bauaktivitäten des AN'
Menge: 24,000 d
Leistungsbereichkatalog: 105

**02.01.0010 Absp.g.,Warneinr. aufb. u. abb. Abspsch. 250x2000*Typ RA2**
StL-Nr. 21105405052009
Absperrgerät oder Warneinrichtung betriebsfertig aufbauen und abbauen. Vorhalten, Kontrolle, Wartung, In-
standsetzung und Betreiben werden gesondert vergütet.
Vorübergehende Verkehrssicherungsmaßnahmen durchführen.
70 v. H. des Preises werden nach betriebsfertigem Aufbau, der Rest nach Abbau vergütet.
Absperrschranke Größe 250 x 2000 mm mit Aufstellvorrichtung.
Mit retroreflektierender Folie Klasse RA2.
Energieversorgung 'Aufstellen des Absperrgeräts auf Anordnung des AG,
zusätzlich zur Beschilderung der VZ-Pläne.'
Menge: 4,000 St
Leistungsbereichkatalog: 105

**02.01.0011 Absp.g.,Warneinr. vorhalten wie Vorposition**
Absperrgerät oder Warneinrichtung vorhalten, warten,
instand setzen und betreiben. Vorübergehende Verkehrssicherungsmaßnahmen durchführen. Die Kontrolle wird gesondert vergütet.
Absperrgerät oder Warneinrichtung wie in Vorposition
beschrieben.
Menge: 24,000 d
Leistungsbereichkatalog: 105

**02.01.0012 Absperrger. oder Warneinr. umsetzen wie Vorposition**
StL-Nr. 2110542001
Absperrgerät oder Warneinrichtung innerhalb des Ar-
beitsstellenbereiches umsetzen. Vorübergehende Verkehrssicherungsmaßnahmen durchführen.
Absperrgerät oder Warneinrichtung wie in Vorposition
beschrieben.
Menge: 4,000 St
Leistungsbereichkatalog: 105

**02.01.0013 Zusätzliche An- und Abfahrt, sowie**
Zusätzliche An- und Abfahrt, sowie An- und
Abtransport für den Umbau der Verkehrsführung während
der Bauzeit auf Anordnung des AG,
zusätzlich zur Beschilderung der VZ-Pläne.
Menge: 5,000 St

**02.01.0014 Absp.g.,Warneinr. aufb. u. abb. Abspsch. 250x2000*Typ RA2 3 Strah.eins.gelb**
StL-Nr. 21105405052309
Absperrgerät oder Warneinrichtung betriebsfertig aufbauen und abbauen. Vorhalten, Kontrolle, Wartung, In-
standsetzung und Betreiben werden gesondert vergütet.
Vorübergehende Verkehrssicherungsmaßnahmen durchführen.
70 v. H. des Preises werden nach betriebsfertigem Aufbau, der Rest nach Abbau vergütet.
Absperrschranke Größe 250 x 2000 mm mit Aufstellvorrichtung.
Mit retroreflektierender Folie Klasse RA2.
Mit 3 Richtstrahlern einseitig, gelbes Dauerlicht, WL1.
Energieversorgung 'nach Wahl des AN,
Aufstellen des Absperrgeräts auf Anordjung des AG,
zusätzlich zur Beschilderung der VZ-Pläne.'
Menge: 4,000 St
Leistungsbereichkatalog: 105

**02.01.0015 Absp.g.,Warneinr. vorhalten wie Vorposition**
Absperrgerät oder Warneinrichtung vorhalten, warten,
instand setzen und betreiben. Vorübergehende Verkehrssicherungsmaßnahmen durchführen. Die Kontrolle wird gesondert vergütet.
Absperrgerät oder Warneinrichtung wie in Vorposition
beschrieben.
Menge: 24,000 d
Leistungsbereichkatalog: 105

**02.01.0016 Baustellenschild anfert. und aufst. Folie Typ 1**
Baustelleninformationsschild einschließlich Aufstellvorrichtung nach Unterlagen des AG anfertigen und beschriften, zur Baustelle anfahren und standsicher aufstellen. Notwendige Erdarbeiten ausführen, Fundamente
herstellen. Statischen Nachweis erbringen. Bauschild
während der Bauzeit unterhalten und säubern.
Verkehrszeichenfolie Typ 1, voll retroreflektierend.
Größe: 2,00 × 2,70 m
Menge: 2,000 St
Leistungsbereichkatalog: 101

**02.01.0017 Baustellenschild abbauen Schild 2,7/2,0 m*Verwerten**
StL-Nr. 1910141721
Baustelleninformationsschild und Aufstellvorrichtung
abbauen, Fundamente abbrechen. Abbruchgut nach Wahl des
AN verwerten. Benutzte Fläche entsprechend dem ursprünglichen Zustand herrichten.
Größe = 2,70/2,00 m.
Baustelleninformationsschild und Aufstellvorrichtung
nach Wahl des AN verwerten.
Menge: 2,000 St
Leistungsbereichkatalog: 101

### Bereich 03 KOORDINIERUNG

#### Abschnitt 03.01 KOORDINIERUNG

*Hinweis: Gesonderte Rechnungsstellung für*
Gesonderte Rechnungsstellung für diesen Leistungsabschnitt

**03.01.0001 Koordinierung der Maßnahme während**
*** Pauschalposition
Koordinierung der Maßnahme während der Ausführung
gemäß § 3 Baustellenverordnung durch geeigneten
Sicherheits- und Gesundheits-koordinator.
Der Koordinator nimmt diese Aufgaben auch für
Teilleistungen wahr, die Nachunternehmen übertragen
werden.
Die Höhe der Abschlagszahlungen richtet sich nach dem
zeitlichen Fortschritt der Baumaßnahme bezogen auf die
Gesamtzeit.
Menge: 1,000 Psch

**03.01.0002 Vorankündigung erstellen**
*** Pauschalposition
StL-Nr. 19101508
Vorankündigung gemäß Baustellenverordnung erstellen und
spätestens zwei Wochen vor Einrichten der Baustelle der
zuständigen Behörde übermitteln. Vorankündigung sichtbar und witterungsgeschützt auf der Baustelle aushängen. Bei erheblichen Änderungen während der Bauzeit
anpassen.
Menge: 1,000 Psch
Leistungsbereichkatalog: 101

**03.01.0003 SiGe-Plan erstellen**
*** Pauschalposition
StL-Nr. 19101513
Sicherheits- und Gesundheitsschutzplan (SiGe-Plan) nach
RAB 31 erstellen und mit dem Sicherheits- und Gesundheitsschutzkoordinator dieser und weiterer berührter
Baustellen abstimmen. Bei erheblichen Änderungen in der
Ausführung des Bauvorhabens anpassen. Den SiGe-Plan für
jeden Beschäftigten einsehbar auf der Baustelle vorhalten.
Menge: 1,000 Psch
Leistungsbereichkatalog: 101

### Bereich 04 STRASSENBAU

#### Abschnitt 04.01 ASPHALTARBEITEN

**04.01.0001 Längsmarkierung entfernen durchg.Fb.begr.*Breite 0,12 m Farbe*a.Asphaltdecksch. Deckenerneuerung*Abf.d. Verw.zuf.**
StL-Nr. 2113100511111001
Längsmarkierung einschl. evtl. Sperrflächenumrandung
entfernen. Abgerechnet wird der entfernte Strich, bei
Doppelstrichen zwei Striche.
Durchgehender Strich als Fahrbahnbegrenzung.
Strichbreite = 0,12 m.
Markierungsstoffart = Farbe.
Auf Asphaltdeckschicht.
Entfernen für Deckenerneuerung.
Abfall aufnehmen und nach Wahl des AN verwerten.
Menge: 5200,000 m
Leistungsbereichkatalog: 131

**04.01.0002 Längsmarkierung entfernen durchg.Fb.begr.*Breite 0,12 m Plastik*a.Asphaltdecksch. Deckenerneuerung*Abf.d. Verw.zuf.**
StL-Nr. 2113100511311001
Längsmarkierung einschl. evtl. Sperrflächenumrandung
entfernen. Abgerechnet wird der entfernte Strich, bei
Doppelstrichen zwei Striche.
Durchgehender Strich als Fahrbahnbegrenzung.
Strichbreite = 0,12 m.
Markierungsstoffart = Plastikmasse.
Auf Asphaltdeckschicht.
Entfernen für Deckenerneuerung.
Abfall aufnehmen und nach Wahl des AN verwerten.
Menge: 1300,000 m
Leistungsbereichkatalog: 131

**04.01.0003 Asphalt fräsen ADS*Tiefe ü.2,5-4,5cm Fahrbahn*Fräsasph. verw. Unebenheit 6 mm**
StL-Nr. 2311300510301012
Asphalt fräsen und Fräsgut aufnehmen. Anschlusskante
geradlinig auf Frästiefe herstellen. Der Schnittlinienabstand darf maximal 15 mm betragen.
Asphaltdeckschicht.
Frästiefe über 2,5 bis 4,5 cm.
Fläche = Fahrbahn.
Fräsasphalt nach Wahl des AN verwerten.
Unebenheiten der gefrästen Fläche höchstens 6 mm innerhalb einer 4,00 m langen Messstrecke in Längs- und
Querrichtung.
Menge: 11400,000 m2
Leistungsbereichkatalog: 113

**04.01.0004 Asphalt feinfräsen ADS*Tiefe ü. 1-2,5cm Fahrbahn*Fräsasph. verw.**
StL-Nr. 2311300810201010
Asphalt feinfräsen und Fräsgut aufnehmen.
Asphaltdeckschicht.
Frästiefe über 1 bis 2,5 cm.
Fläche = Fahrbahn.
Fräsasphalt nach Wahl des AN verwerten.
Menge: 11400,000 m2
Leistungsbereichkatalog: 113

**04.01.0005 Pechhaltige Befestigung aufnehmen Deckschicht Dicke ü. 2-5 cm*Fahrbahn*Pech beseit. ges.**
Pechhaltige Befestigung lösen und aufnehmen. Beschaffenheit nach Unterlagen des AG. Abrechnung erfolgt nach
Abtragsprofilen.
Deckschicht + Tragschicht
Befestigung Teerasphalt
Dicke über 2 bis 5 cm.
Fläche = Fahrbahn.
Lösen durch Fräsen. Der Schnittlinienabstand darf maximal 15 mm betragen. Unebenheiten der gefrästen Fläche höchstens 6 mm innerhalb einer 4,00 m langen Messtrecke in längs-und Querrichtung.
Pechhaltiges Fräsgut / Aufbruchgut beseitigen nach Un-
terlagen des AG. Entsorgen wird gesondert vergütet.
Menge: 2800,000 m2
Leistungsbereichkatalog: 113

**04.01.0006 Asphalt feinfräsen*Tiefe ü. 1-2,5cm Fahrbahn**
StL-Nr. 2311300890201090
Asphalt feinfräsen und Fräsgut aufnehmen.
Asphalt 'Deckschicht + Tragschicht'

Frästiefe über 1 bis 2,5 cm.
Fläche = Fahrbahn.
Fräsasphalt 'Pechhaltiges Fräsgut / Aufbruchgut beseitigen nach Un-
terlagen des AG. Entsorgen wird gesondert vergütet'
Menge: 2800,000 m2
Leistungsbereichkatalog: 113

*Hinweis: Fahrbahn mit Rissen und Unebenheiten*

**04.01.0007 Asphalt fräsen*Fräsasph. verw.**
StL-Nr. 2311300590909010
Asphalt fräsen und Fräsgut aufnehmen. Anschlusskante
geradlinig auf Frästiefe herstellen. Der Schnittlinienabstand darf maximal 15 mm betragen.
Asphalt 'Asphaltdeckschicht + Tragschicht'

Frästiefe 'Fräsarbeiten bis auf die Schottertragschicht'

Fläche 'Fahrbahn mit Rissen und Unebenheiten ,Breite 2-3 m'

Fräsasphalt nach Wahl des AN verwerten.
Menge: 100,000 m2
Leistungsbereichkatalog: 113

**04.01.0008 Asphalt fräsen*Fräsasph. verw.**
StL-Nr. 2311300590909010
Asphalt fräsen und Fräsgut aufnehmen. Anschlusskante
geradlinig auf Frästiefe herstellen. Der Schnittlinienabstand darf maximal 15 mm betragen.
Asphalt '(4 cm  Asphaltdeckschicht + 4cm Tragdeckschicht + Anspritzdecke) siehe Gutachten'

Frästiefe 'Regelfall 12 cm. Ist die vorhandene Asphaltdicke geringer als 14 cm, ist bis zu einer Gesamttiefe von 14 cm zu fräsen. Erforderlichenfalls ist hierbei auch die Schottertragschicht mit auszubauen, sodass ein Asphaltoberbau mit einer Gesamtdicke von mindestens 14 cm hergestellt werden kann'

Fläche 'Fahrbahn von Station 2+740 bis Bauabschnittsende'

Fräsasphalt nach Wahl des AN verwerten.
Menge: 400,000 m2
Leistungsbereichkatalog: 113

**04.01.0009 Asphalt fräsen*Fräsasph. verw.**
StL-Nr. 2311300590909010
Asphalt fräsen und Fräsgut aufnehmen. Anschlusskante
geradlinig auf Frästiefe herstellen. Der Schnittlinienabstand darf maximal 15 mm betragen.
Asphalt 'siehe Gutachten'

Frästiefe 'Keilförmige Fräsarbeiten (1–12 cm)'

Fläche 'Beginn und Ende der BA( Länge 5-10 m)'

Fräsasphalt nach Wahl des AN verwerten.
Menge: 100,000 m2
Leistungsbereichkatalog: 113

**04.01.0010 Asphalt fräsen*Fräsasph. verw.**
StL-Nr. 2311300590909010
Asphalt fräsen und Fräsgut aufnehmen. Anschlusskante
geradlinig auf Frästiefe herstellen. Der Schnittlinienabstand darf maximal 15 mm betragen.
Asphalt 'Asphalt'

Frästiefe 'Keilförmige Fräsarbeiten (1–8 cm)'

Fläche 'anschluss mit den Asphaltierte Wirtschaftswege'

Fräsasphalt nach Wahl des AN verwerten.
Menge: 110,000 m2
Leistungsbereichkatalog: 113

**04.01.0011 Betonfahrbahn aufnehmen**
Betonfahrbahn eines Wirtschaftsweges aufnehmen und ausbauen.
Aufbruchdicke: 15-20 cm
Anfallenden Beton aufnehmen, laden und nach Wahl des Auftragnehmers (AN) einer ordnungsgemäßen Verwertung oder Entsorgung zuführen.
Die Unterlage nach dem Ausbau säubern und lose Bestandteile entfernen.
Der Wiederaufbau erfolgt mit einer Asphalttragschicht und einer Asphaltdeckschicht entsprechend den hierfür vorgesehenen separaten LV-Positionen.
Einschließlich aller erforderlichen Schneid-, Aufbruch-, Lade-, Transport- und Nebenleistungen.
Menge: 25,000 m3

*Hinweis: Natursteinpflaster anpassen*
Natursteinpflaster anpassen

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
**04.01.0012 Natursteinpflaster anpassen**
Natursteinpflaster im Bereich des Straßeneinlaufs aufnehmen und an den neuen Fahrbahnhochpunkt anpassen.
Vorhandenes Natursteinpflaster einschließlich Bettungsmaterial im erforderlichen Umfang aufnehmen und zur Wiederverwendung seitlich lagern.
Untergrund entsprechend der neuen Höhenlage vorbereiten.
Natursteinpflaster mit vorhandenem Material höhengerecht entsprechend dem neuen Fahrbahnhocheinbau von +8 cm wieder einbauen. Fehlende oder beschädigte Steine sind durch gleichwertige Natursteine zu ergänzen.
Bettung aus Beton C20/25 herstellen. Pflaster fachgerecht ausrichten, Fugen schließen und die Anschlussbereiche an Fahrbahn und Einlauf dauerhaft und höhengerecht herstellen, sodass ein ordnungsgemäßer Wasserabfluss gewährleistet ist.
Überschüssiges Ausbaumaterial nach Wahl des Auftragnehmers verwerten oder entsorgen.
Menge: 2,000 m2

**04.01.0013 Technische Bearbeitung**
*** Pauschalposition
Aufnahme der Bestandsdaten der Fahrbahn (Höhenlage, Lage, Breiten sowie Standorte der Verkehrszeichen und Einbauteile) zur Erstellung des Deckenbuches für den geplanten Hocheinbau.
Lokale Unebenheiten (Senken und Kuppen) sind aufzunehmen und bei der Festlegung der Fräs- und Einbauhöhen entsprechend zu berücksichtigen.
Menge: 1,000 Psch

*Hinweis: Pflasterfläche aufnehmen und asphaltieren*
Pflasterfläche aufnehmen und asphaltieren

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
**04.01.0014 Pflasterfläche**
Pflasterfläche der Grundstückszufahrt aufnehmen und durch Asphaltbefestigung ersetzen.
Vorhandene Pflastersteine einschließlich Bettung aufnehmen und nach Wahl des Auftragnehmers (AN) ordnungsgemäß verwerten oder entsorgen.
Untergrund entsprechend der neuen Höhenlage vorbereiten.
Die Asphaltbefestigung wird über die gesonderten Positionen „Asphalttragschicht“ und „Asphaltdeckschicht“ vergütet.
Die Zufahrt ist höhen- und profilgerecht an den neuen Fahrbahnhocheinbau (+8 cm) sowie an die vorhandenen Grundstücksflächen anzuschließen.
Einschließlich aller erforderlichen Schneid-, Aufbruch-, Lade-, Transport- und Nebenleistungen.
Menge: 15,000 m2

**04.01.0015 Asphaltbefestigung trennen Einzelfl.*schneiden**
StL-Nr. 231130383109
Asphaltbefestigung geradlinig trennen.
in Einzelflächen längs und quer zur Fahrbahnachse,
Trennen durch Schneiden.
Dicke der Asphaltbefestigung 'über 3 bis 12 cm. Der abgetrennte Asphaltrandstreifen wird aufgebrochen und aufgenommen.
Die Breite des abgetrennten Asphaltrandstreifens beträgt ca. 5 cm.
Die Arbeitsfläche umfasst die Fahrbahn.
Aufbruchgut der Verwertung nach Wahl des AN zuführen.'
Menge: 150,000 m
Leistungsbereichkatalog: 113

**04.01.0016 Naht oder Anschluss zur Fuge aufw. Längsnaht/-anschl Tiefe 40 mm*Breite 10 mm**
StL-Nr. 23113937196199
Naht oder Anschluss ohne Fugenspalt in Asphaltdeckschicht zur Fuge aufweiten und säubern. Anfallende Ausbaustoffe nach Wahl des AN verwerten.
Längsnaht, Längsanschluss.
Einzellängen 'über 10 bis 70 m'

Fugenspalttiefe = 40 mm.
Fugenspaltbreite = 10 mm.
Aufweiten 'durch Schneiden.
Anschlussbereich Asphaltierte Straßenkreuzungen und Zwischen der Deckschicht und der Pflastersteinen'
Menge: 130,000 m
Leistungsbereichkatalog: 113

**04.01.0017 Naht oder Anschluss zur Fuge aufw. Quernaht/-anschl.*bis 20 m schneiden**
StL-Nr. 23113937219901
Naht oder Anschluss ohne Fugenspalt in Asphaltdeckschicht zur Fuge aufweiten und säubern. Anfallende Ausbaustoffe nach Wahl des AN verwerten.
Quernaht, Queranschluss.
Einzellängen bis 20,00 m.
Fugenspalttiefe '40 mm'

Fugenspaltbreite '10 mm'

Aufweiten durch Schneiden.
Menge: 20,000 m
Leistungsbereichkatalog: 113

**04.01.0018 Fugenfüllung herstellen Längsfuge*Deckschicht Breite 10 mm*verf. mit Trstr. Fugenmasse N2**
StL-Nr. 2311394211991101
Fugenfüllung herstellen.
Längsfuge.
In der Asphaltdeckschicht.
Einzellängen 'über 10 bis 70 m'

Fugenspalttiefe '3 bis 4cm
Anschluss Anschlussbereich zwischen
Asphaltdeckschicht und Entwässerungsrinne aus Pflastersteinen und Anschlussbereich Asphaltierte Straßenkreuzungen .'

Fugenspaltbreite = 10 mm.
Fugenspalt verfüllen in einer Lage mit Trennstreifen.
Mit heiß verarbeitbarer Fugenmasse Typ N2, einschließlich zugehörigem und zuvor aufgetragenem Voranstrichmittel.
Menge: 130,000 m
Leistungsbereichkatalog: 113

**04.01.0019 Fugenfüllung herstellen Querfuge*Deckschicht bis 20 m Breite 10 mm*verf. mit Trstr. Fugenmasse N2**
StL-Nr. 2311394221191101
Fugenfüllung herstellen.
Querfuge.
In der Asphaltdeckschicht.
Einzellängen bis 20,00 m.
Fugenspalttiefe '3 bis 4 cm'

Fugenspaltbreite = 10 mm.
Fugenspalt verfüllen in einer Lage mit Trennstreifen.
Mit heiß verarbeitbarer Fugenmasse Typ N2, einschließlich zugehörigem und zuvor aufgetragenem Voranstrichmittel.
Menge: 20,000 m
Leistungsbereichkatalog: 113

**04.01.0020 Unterlage reinigen gefr. Asphaltsch.*zus. Flächen Hochdr.-Sauganl.**
StL-Nr. 231130583012
Unterlage reinigen. Anfallendes Kehrgut nach Wahl des
AN verwerten.
Unterlage = gefräste Asphaltschicht.
Zusammenhängende Teilflächen.
Selbstaufnehmende Kehrmaschine. Letzter Arbeitsgang mit
Wasserhochdruckreinigungsgeräten mit rotierenden Düsen
und Absaugeinrichtung.
Menge: 12000,000 m2
Leistungsbereichkatalog: 113

**04.01.0021 Unterlage reinigen gefr. Asphaltsch.*zus. Flächen Hochdr.-Sauganl.**
Unterlage reinigen. Anfallendes Kehrgut einer ordnungsgemäßen Entsorgung zuführen.
Unterlage = gefräste Asphaltschicht.
Zusammenhängende Teilflächen.
Selbstaufnehmende Kehrmaschine. Letzter Arbeitsgang mit
Wasserhochdruckreinigungsgeräten mit rotierenden Düsen
und Absaugeinrichtung.
Menge: 2800,000 m2
Leistungsbereichkatalog: 113

**04.01.0022 Bitumenemulsion aufsprühen Bk1,8-Bk0,3*Asphalt gefräst C40B5-S*Menge 300 g/m2 vor 2. Lage ATS**
StL-Nr. 23113063220231
Bitumenemulsion zur Herstellung des Schichtenverbundes
aufsprühen.
Auf Verkehrsflächen der Belastungsklassen Bk1,8 bis
Bk0,3.
Unterlage = Asphaltbefestigung, gefräst.
Bindemittel = C40B5-S.
Bindemittelmenge = 300 g/m2.
Vor Einbau 2. Lage Asphalttragschicht.
Menge: 14800,000 m2
Leistungsbereichkatalog: 113

**04.01.0023 Bitumenemulsion aufsprühen Bk1,8-Bk0,3*Asphalt gefräst C40B5-S*Menge 250 g/m2 vor A.deckschicht**
StL-Nr. 23113063220223
Bitumenemulsion zur Herstellung des Schichtenverbundes
aufsprühen.
Auf Verkehrsflächen der Belastungsklassen Bk1,8 bis
Bk0,3.
Unterlage = Asphaltbefestigung, gefräst.
Bindemittel = C40B5-S.
Bindemittelmenge = 250 g/m2.
Vor Einbau Asphaltdeckschicht.
Menge: 14800,000 m2
Leistungsbereichkatalog: 113

**04.01.0024 Asphaltdecksch. aus AC 11 D N herst Bk1,8-Bk1,8*n. Unterlagen AG Bitumen 70/100**
StL-Nr. 2311334311299900
Asphaltdeckschicht aus Asphaltbeton für Asphaltdeckschichten AC 11 D N herstellen. Anlieferung des
Asphaltmischguts in thermoisolierten
Transportbehältern.
In Verkehrsflächen der Belastungsklassen Bk1,8 bis
Bk0,3.
Einbau nach Unterlagen des AG.
Bindemittel = 70/100.
Grobe Gesteinskörnung 'Kategorie 95/1 mit einem
20 %-igen Anteil zugelassener Aufhellungsgesteine aus
Quarzit oder 30 %-igen Anteil zugelassener
Aufhellungsgesteine an alpiner Moräne'

Grobe Gesteinskörnung = Kategorie PSV '51'

Fremdfüller 'Kalksteinmehl und einem Anteil von 1,5%
M.-% Calciumhyroxid bezogen auf das
Gesteinskörnungsgemisch'
Menge: 1550,000 t
Leistungsbereichkatalog: 113

*Hinweis: Bei einer Frästiefe von mehr als 4*
Bei einer Frästiefe von mehr als 4 cm ist die fehlende Aufbaudicke durch eine zusätzliche Asphalttragschicht bis zur planmäßigen Höhenlage auszugleichen. Darauf sind die planmäßige Asphalttragschicht (8 cm)

**04.01.0025 Asphalttragsch. aus AC 22 T N herst Bk1,8-Bk0,3*n. Unterlagen AG Bitumen 70/100**
StL-Nr. 23113153111000
Asphalttragschicht aus Asphalttragschichtmischgut
AC 22 T N herstellen. Anlieferung des Asphaltmischguts
in thermoisolierten Transportbehältern.
In Verkehrsflächen der Belastungsklassen Bk1,8 bis
Bk0,3.
Einbau nach Unterlagen des AG.
Bindemittel = 70/100.
Menge: 3200,000 t
Leistungsbereichkatalog: 113

**04.01.0026 Asphalttragdeckschicht aus AC 16TD**
Asphalttragdeckschicht aus Asphalttragdeckschichtmischgut AC 16 TD herstellen.
Anlieferung des Asphaltmischguts in thermoisolierten Transportbehältern.
Einbau in Wirtschaftswegen (Anschlussbereiche, Länge 2–5 m).
Einbaudicke: 5 cm.
Bindemittel: 70/100.
Menge: 25,000 t
Leistungsbereichkatalog: 113

**04.01.0027 Asphaltdecksch. aus AC 8 D N herst. Bk1,0-Bk0,3 Bitumen 70/100**
StL-Nr. 2311335319100000
Asphaltdeckschicht aus Asphaltbeton für Asphaltdeckschichten AC 8 D N herstellen. Anlieferung des
Asphaltmischguts in thermoisolierten
Transportbehältern.
In Verkehrsflächen der Belastungsklassen Bk1,0 und
Bk0,3.
Einbau 'Wirtschaftswegen (Anschlussbereiche, Länge 2–5 m)'

Bindemittel = 70/100.
Menge: 15,000 t
Leistungsbereichkatalog: 113

**04.01.0028 Zulage für den Einbau der**
Zulage für den Einbau der Asphaltdeckschicht in
Bereichen von Aufweitungen und Wirtschaftwegen (Kreuzungen, Einmündungen u. ä.) der Fahrbahn. Einbau in mehreren Bahnen und einzelnen Abschnitten. Umbau des Asphaltfertigers von dem Streckenbetrieb für den Einsatz in diesen Bereichen sowie zusätzlicher Asphaltfertiger und alle zusätzliche Geräte sind in diese OZ einzurechnen.
Einbau nahtlos in voller Fahrbahnbreite. Abgerechnet wird die Fläche der Aufweitung.
Menge: 250,000 m2

**04.01.0029 Asphalteinlage einbauen**
Asphalteinlage nach Unterlagen des AG einbauen.
Liefern und Verlegen der Asphalteinlage als bewehrendes, abdichtendes und spannungsabbauendes System gemäß FGSV-Arbeitspapier Nr. 770.
Die Asphalteinlage darf erst nach vollständigem Brechen / Aushärten der Bitumenemulsion eingebaut werden.
Asphalteinlage auf vorbereiteter Unterlage nach Abziehen der Trennfolie plan und faltfrei verlegen, falls erforderlich Anflammen und nach Erfordernis Andrücken. Mindestüberbauung 4 cm.
Die Verlegeanleitung des Herstellers ist zu beachten.
Abrechnungsgrundlage ist die mit der Asphateinlage abgedeckte Fläche.
Produkteigenschaften Asphalteinlage:
Selbstklebende Polymerbitumenbahn mit Glasgitter- und Glasvliesstoffeinlage und oberseitiger Sandabstreuung zur Verhinderung des Verklebens an Einbaufahrzeuge;
Zugfestigkeit (quer) nach DIN EN ISO 10319 : 110 kN/m
Bruchdehnung nach DIN EN ISO 10319: ≤ 3 %
Masse pro Flächeneinheit des Produktes: ≥2000 g/m²
Masse pro Flächeneinheit der Sandabstreuung: ≥ 150 g/m²
Dicke: ≥2mm
Erweichungspunkt Ring u. Kugel 100 °C
Umweltunbedenklichkeit bezüglich der umweltrelevanten Einflüsse nach der Bundes-Bodenschutz- und
Altlastenverordnung (BBodSchV) ist nachzuweisen.
Asphalteinlage siehe Baubeschreibung.
  Nicht zusammenhängen Fläche.
  Flächen: 10 bis 20 m2  .
Menge: 100,000 m2

**04.01.0030 Abstumpfungsmaßnahme durchführen bit.LFK 2/5*Gestein wie Decke Menge 1 kg/m2*maschinell**
StL-Nr. 231139524111
Abstumpfungsmaßnahme zur Erhöhung der Anfangsgriffigkeit durch gleichmäßiges Aufbringen und Einwalzen von
Abstreukörnung durchführen. Nicht gebundene Abstreukörnung aufnehmen und nach Wahl des AN verwerten.
Abstreukörnung = leicht bituminierte Lieferkörnung 2/5.
Aus Gestein wie grobe Gesteinskörnung in Asphaltdeckschicht.
Abstreumenge = 1 kg/m2.
Maschinell abstreuen.
Menge: 14800,000 m2
Leistungsbereichkatalog: 113

**04.01.0031 Randabdichtung herstellen Flankenfl. rein.*Abd. 70/100 ein Arbeitsgang*bis 5 cm**
StL-Nr. 231139221211
Flankenfläche des hochliegenden Randes der Asphaltschichten abdichten.
Reinigen der Flankenfläche mit Hochdruckreiniger.
Abdichtung mit 70/100.
Herstellung für alle Schichten in einem Arbeitsgang.
Dicke der abzudichtenden Asphaltbefestigung bis 5 cm.
Menge: 1700,000 m
Leistungsbereichkatalog: 113

**04.01.0032 Verkehrsfläche kehren Walzasphalt*VSM durchführen**
StL-Nr. 2311397721
Verkehrsfläche mit einer selbstaufnehmenden Kehrmaschine nach Verkehrsfreigabe unverzüglich nach Aufforderung
durch den AG kehren. Kehrgut aufnehmen und nach Wahl
des AN verwerten.
Verkehrsfläche = Fahrbahndeckschicht aus Walzasphalt.
Erforderliche Verkehrssicherungsmaßnahmen durchführen.
Menge: 14800,000 m2
Leistungsbereichkatalog: 113

*Hinweis: Aufsatz für Straßenabl. anpassen*
Aufsatz für Straßenabl. anpassen
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
**04.01.0033 Aufsatz für Straßenabl. anpassen*ADicke ü.20-30 cm höher ü.5 - 10 cm*WW-Mörtel**
Aufsatz des Straßenablaufs freilegen und entsprechend
Bauablauf an die neue planmäßige Höhe anpassen. Aufbrucharbeiten zum Freilegen des Aufsatzes ausführen.
Maße: ca. 1,0 x 1,0 m
Umgebende Asphaltfläche mit angrenzendem Bankett aus Brechsand-Splitt.
Aufbruchdicke über 20 bis 30 cm.
Aufsatz ca. 5-10 cm höher setzen.
Ggf. ist der Aufsatz mit Unterlagsringen höhengerecht anzupassen und einzubauen.
Herstellung eines Betonbettes bzw. Betonvergusses im Bereich der Einbauteile einschließlich fachgerechter Verdichtung und Anschluss an die angrenzenden Bauteile.
Anpassung der angrenzenden Pflasterfläche einschließlich Wiederherstellung des Pflasterverbandes und fachgerechtem Verdichten des Unterbaus.
Ausgebautes Material ist nach Wahl des Auftragnehmers (AN) ordnungsgemäß zu verwerten oder zu entsorgen. . Deckel sind bauseits zu lagern und wieder zu verwenden.
Menge: 1,000 St
Leistungsbereichkatalog: 110

**04.01.0034 Erschwernis infolge Einbauten Erschwer. gesamt*Asphaltbefestig. Straßenabläufe**
StL-Nr. 231130781503
Erschwernis infolge Einbauten, Schächten und Straßenabläufen. Abgerechnet wird je Stück Einbauteil.
Erschwernis beim Fräsen, Aufnehmen, Aufsprühen von Bi-
tumenemulsionen sowie Herstellen von Asphaltschichten.
Asphaltbefestigung.
Straßenabläufe.
Menge: 1,000 St
Leistungsbereichkatalog: 113

**04.01.0035 Erschwernis infolge Einfassungen Erschwer. gesamt*Asphaltbefestig.**
StL-Nr. 231130831599
Erschwernis infolge Einfassungen, Borden und Fahrbahnübergängen. Abgerechnet wird die Länge der Einfassung.
Erschwernis beim Fräsen oder Aufnehmen, Aufsprühen von
Bitumenemulsionen sowie Herstellen von Asphaltschichten.
Asphaltbefestigung.
Einbauten 'Rinne'
Menge: 135,000 m
Leistungsbereichkatalog: 113

**04.01.0036 Erschwernis infolge Einfassungen Erschwer. gesamt*A.deckschicht**
StL-Nr. 231130831199
Erschwernis infolge Einfassungen, Borden und Fahrbahnübergängen. Abgerechnet wird die Länge der Einfassung.
Erschwernis beim Fräsen oder Aufnehmen, Aufsprühen von
Bitumenemulsionen sowie Herstellen von Asphaltschichten.
Asphaltdeckschicht.
Einbauten 'tiefbord'
Menge: 50,000 m
Leistungsbereichkatalog: 113

**04.01.0037 Erschwernis infolge Einbauten Erschwer. gesamt*Asphaltbefestig. Hydranten+Schieb**
StL-Nr. 231130781501
Erschwernis infolge Einbauten, Schächten und Straßenabläufen. Abgerechnet wird je Stück Einbauteil.
Erschwernis beim Fräsen, Aufnehmen, Aufsprühen von Bi-
tumenemulsionen sowie Herstellen von Asphaltschichten.
Asphaltbefestigung.
Hydranten und Schieberkappen.
Menge: 2,000 St
Leistungsbereichkatalog: 113

**04.01.0038 Einbauteile in Asphaltbef. anpassen in Fahrbahn*Schieberkappe Aufbrt.ü. 10-20cm*höher bis 5 cm Beton+Asph.beton**
StL-Nr. 21113073112102
Einbauteile in Asphaltbefestigung freilegen und an die
neue Höhe anpassen.
Freigelegten Bereich verfüllen und verdichten. Aufbruchmaterial nach Wahl des AN verwerten.
Einbauteil in Fahrbahn.
Einbauteil Schieberkappe.
Aufbruchtiefe über 10 bis 20 cm.
Höher setzen bis 5 cm.
Verfüllung = Beton, obere 4 cm Asphaltbeton.
Menge: 1,000 St
Leistungsbereichkatalog: 113

**04.01.0039 Einbauteile in Asphaltbef. anpassen in Fahrbahn*Hydrantenkappe Aufbrt.ü. 10-20cm*höher bis 5 cm Beton+Asph.beton**
StL-Nr. 21113073122102
Einbauteile in Asphaltbefestigung freilegen und an die
neue Höhe anpassen.
Freigelegten Bereich verfüllen und verdichten. Aufbruchmaterial nach Wahl des AN verwerten.
Einbauteil in Fahrbahn.
Einbauteil Hydrantenkappe.
Aufbruchtiefe über 10 bis 20 cm.
Höher setzen bis 5 cm.
Verfüllung = Beton, obere 4 cm Asphaltbeton.
Menge: 1,000 St
Leistungsbereichkatalog: 113

**04.01.0040 Gefährl. Abfall aus Baustelle ents. Bitumen u. Teer*Gebühr einrechn.**
StL-Nr. 1210221721
Gefährlichen Abfall aus Baustelle laden, fördern und
entsorgen. Art der Belastung und Entsorgung nach Unterlagen des AG. Entsorgungsnachweis nach Unterlagen des
AG führen.
Abgerechnet wird nach Wiegescheinen.
Kohlenteerhaltige Bitumengemische. Ab-
fallschlüsselnummer = 17 03 01.
Gebühren der Abfallentsorgung sind einzurechnen.
Menge: 300,000 t
Leistungsbereichkatalog: 102

#### Abschnitt 04.02 BANKETT

**04.02.0001 Bankett abtragen*Dicke 5-10 cm Mit Veg.decke**
Bankett abtragen ggf. einschließlich Vegetationsdecke.
Breite 50 cm
Dicke über 5 bis 10 cm.
Ausbauen mit Vegetationsdecke.
Ausbaustoff seitlich wegschieben und wieder nach Herstellung des neuen Bankettes im direkten Anschluss andecken.
Menge: 5000,000 m
Leistungsbereichkatalog: 112

**04.02.0002 Bankett profilgerecht herstellen Neben Fahrbahn URA+Einbaudoku*12 tief+ 6 hoch 3cm tiefer*EV2 mind. 100MPa**
Bankett gemäß ZTV E-StB profilgerecht herstellen.
Neben Verkehrsfläche Fahrbahn.
Baustoff = Bauschtoffgemisch Brechsand -Splitt-Gemisch 0/8 oder 0/11
Umweltrelevante Anforderungen beim Einsatz von Baustoffgemischen einschließlich Einbaudokumentation nach
Unterlagen des AG. Einbaudokumentation übergeben.
Breite 50 cm
Einbaudicke ca. 15 cm, entsprechend der neuen Fahrbahnhöhe profil- und höhengerecht herstellen
Querneigung 12 v.H. am tiefliegenden und 6 v.H. am
hochliegenden Fahrbahnrand.
Einbau 3 cm tiefer als Fahrbahnrand.
Verformungsmodul EV2 auf der Oberfläche mindestens
100 MPa.
Menge: 800,000 t
Leistungsbereichkatalog: 112

*Hinweis: Die Arbeiten sind ausschließlich in*
Die Arbeiten sind ausschließlich in den Kurvenbereichen der Fahrbahn auszuführen

**04.02.0003 vorhandenen Befestigung**
Ausbau und Entsorgung der vorhandenen Befestigung
Ausbau, Aufnahme und fachgerechte Entsorgung der vorhandenen Kunststoffgitterelemente des Powerbanketts einschließlich der vorhandenen Bettungsmaterialien sowie des angrenzenden Asphaltstreifens in den Kurvenbereichen der Fahrbahn.
Sämtliche ausgebauten Materialien sind aufzunehmen, zu laden, abzutransportieren und nach Wahl des Auftragnehmers (AN) einer ordnungsgemäßen Verwertung oder Entsorgung zuzuführen.
Dicke über 30 cm
Einschließlich aller erforderlichen Schneid-, Aufbruch-, Lade-, Transport- und Nebenleistungen.
Menge: 600,000 m

**04.02.0004 Power-Bankett im Kurvenbereich**
Herstellung eines verstärkten Banketts mit Rasengittersteinen in den Kurvenbereichen der Fahrbahn.
Breite des Banketts: 0,50 m.
Untergrund profilgerecht herstellen, planieren und verdichten.
Frostschutzschicht aus Mineralgemisch 0/45 in einer verdichteten Dicke von 5 bis 10 cm liefern, einbauen und verdichten.
Betonfundament einschließlich Betonbettung aus Beton C20/25 in einer Dicke von 20 cm herstellen.
Betonrückenstütze ca. 15 cm breit und 10 cm hoch herstellen.
Rasengittersteine aus Beton, Dicke 10 cm, höhen- und fluchtgerecht in die Betonbettung verlegen.
Fugen und Kammern der Rasengittersteine vollständig mit Beton verfüllen.
Übergänge zum bestehenden Bankett stufen- und höhengerecht herstellen.
Einschließlich aller erforderlichen Nebenleistungen, Anpassungsarbeiten und Reinigung der Arbeitsfläche.
Menge: 600,000 m

*Hinweis: Die Entwässerungsmulde ist mit*
Die Entwässerungsmulde ist mit einem Mindestabstand von 30 cm zur Außenkante des Powerbanketts herzustellen

**04.02.0005 Entwässerungsmulde herstellen**
Entwässerungsmulde neben dem Powerbankett profilgerecht herstellen.
Vorhandenen Boden lösen, profilieren und zu einer funktionsfähigen Entwässerungsmulde ausbilden.
Muldenbreite: ca. 0,50 m.
Muldentiefe: ca. 0,3 m unter Oberkante Powerbankett.
Mulde mit gleichmäßigem Längs- und Quergefälle zur ordnungsgemäßen Ableitung des Oberflächenwassers herstellen.
Überschüssiges Bodenmaterial nach Wahl des Auftragnehmers (AN) verwerten oder entsorgen.
Einschließlich aller erforderlichen Nebenleistungen.
Menge: 50,000 m

**04.02.0006 Bestehende Entwässerungsmulde**
Bestehende Entwässerungsmulde neben dem Powerbankett reinigen und profilgerecht nacharbeiten.
Bewuchs, Schlamm, Ablagerungen und sonstige Verunreinigungen aufnehmen und entfernen.
Vorhandenen Boden lösen, Mulde nachprofilieren und zur ordnungsgemäßen Ableitung des Oberflächenwassers wiederherstellen.
Beschädigte Bereiche der Mulde ausbessern und das Längs- und Quergefälle wiederherstellen.
Anfallendes Räum- und Aushubmaterial aufnehmen, laden und nach Wahl des Auftragnehmers (AN) ordnungsgemäß verwerten oder entsorgen.
Einschließlich aller erforderlichen Nebenleistungen.
Menge: 380,000 m

**04.02.0007 Rasenansaat auf den Flächen der**
Rasenansaat auf den Flächen der Entwässerungsmulde herstellen.
Bodenoberfläche lockern, planieren und für die Ansaat vorbereiten.
Ansaat mit RSM 7.1 Landschaftsrasen Standard mit Kräutern oder gleichwertig.
Saatmenge: 20–25 g/m².
Ansaat anwalzen oder andrücken und bis zum Auflaufen der Vegetation pflegen.
Menge: 100,000 m2

**04.02.0008 Erschwernis durch Einbauten**
StL-Nr. 2411290899
Erschwernis durch Einbauten. Abgerechnet wird nach
Stück Einbauteil.
Beim 'Abtragen und Herstellen von Banketten.'

Einbauten 'Leitpfosten'
Menge: 120,000 St
Leistungsbereichkatalog: 112

**04.02.0009 Erschwernis durch Einbauten*Schilderpfosten**
StL-Nr. 2411290895
Erschwernis durch Einbauten. Abgerechnet wird nach
Stück Einbauteil.
Beim 'Abtragen und Herstellen von Banketten.'

Einbauten = Schilderpfosten.
Menge: 19,000 St
Leistungsbereichkatalog: 112

**04.02.0010 Einbauteile anpassen**
Einbauteil freilegen und an die neue planmäßige Höhe anpassen.
Freigelegten Bereich mit geeignetem Baustoff verfüllen und lagenweise verdichten.
Aufbruchmaterial nach Wahl des Auftragnehmers (AN) ordnungsgemäß verwerten oder entsorgen.
Einbauteil: Schieberkappe.
Lage: Bankett.
Aufbruchtiefe: über 10 bis 20 cm.
Höher setzen: bis 5 cm.
Verfüllung: Brechsand-Splitt-Gemisch 0/8 oder 0/11, höhen- und profilgerecht entsprechend dem Bankett wiederherstellen.
Einschließlich aller erforderlichen Nebenleistungen.
Menge: 1,000 St
Leistungsbereichkatalog: 113

**04.02.0011 Schicht ohne Bindemittel aufnehmen Abrechng. Abtrag**
StL-Nr. 24112010999091
Schicht ohne Bindemittel aufnehmen
Schicht 'Frostschutzschicht'

Dicke 'ca.25 cm'

Fläche 'Wirtschaftswege'

Baustoffgemisch 'RC1
Baustoff nach Wahl des AN verwerten. Baustoff nach Untrlagen des AG.'

Abrechnung nach Abtragsprofilen.
Menge: 20,000 m3
Leistungsbereichkatalog: 112

*Hinweis: Wirtschaftswege*
auch für die Anpassung der Wirtschaftswege

**04.02.0012 Frostschutzschicht herstellen*0/45*DPr min. 100 v.H.*Abrechng. Auftrag**
StL-Nr. 2411221090069191
Frostschutzschicht herstellen.
In Verkehrsflächen 'Wirtschaftsweg
In kleinen flächen, Einbau ohne Fertiger.'

Baustoffgemisch 0/45.
Umweltrelevante Anforderungen 'RC1'

Verdichtungsgrad DPr mindestens 100 v.H.
Einbaudicke '30 cm,
Anramplung die Einmündungen die Wirtschaftswege.
Herstellung des Planum wird nicht gesondert vergütet.'

Abrechnung nach Auftragsprofilen.
Menge: 25,000 m3
Leistungsbereichkatalog: 112

#### Abschnitt 04.03 BAUMSCHUTZ NACH R SBB

*Hinweis: Hinweis zu folgenden OZs*
Zu Beachten ist die DIN 18920, ZTV Baumpflege sowie die Fll Richtlinien !! Der Baumschutz ist vor Baubeginn zu stellen und von der UBB vor Begin der eigendlichen Bautätigkeit abzunehmen.

**04.03.0001 Schutz für Baumstamm herstellen StU bis 50 cm*Polst.flex.Drai. Bohle 40 mm*Höhe mind. 3,00m**
StL-Nr. 21107004112399
Schutz für Baumstamm durch Mantel mit Polsterung herstellen und während der Bauzeit vor- und unterhalten.
Der Mantel darf den Baumstamm und die Wurzelanläufe
nicht berühren.
Stammumfang bis 50 cm.
Polsterung des Stammes mit flexiblen Kunststoff-
Drainrohren.
Mantel aus Bohlen, 40 mm dick, lückenlos befestigen.
Mantelhöhe mindestens 3,00 m.
Schutz 'Schutz nach Beendigung der Bauarbeiten abbauen und nach Wahl des AN verwerten.
Wichtige Hinweise:
Insbesondere die Arbeiten im Bereich von Bäumen
sind ausschließlich in Handschachtung durchzuführen (vergleiche DIN 18920  Artikel 4.10.).
Gräben, Mulden und Baugruben dürfen im Wurzelbereich nicht hergestellt werden. In begründeten Ausnahmefällen
muss die Herstellung unter Schonung des Wurzelwerkes in Handschachtung oder Absaugen erfolgen.
Wurzeln sind schneidend zu durchtrennen und die Schnittstellen zu glätten.

Wurzeln mit einem Durchmesser größer 2 cm dürfen nicht getrennt werden.Schnittstellen kleiner 2 cm sind mit einem wachstumsfördernden Mittel zu behandeln.Die freigelegten Wurzeln sind gegen Austrocknung und Frosteinwirkung zu schützen.'
Menge: 36,000 St

**04.03.0002 Freigelegte Wurzelbereiche abdecken*feucht halten Abdeck.Verwert.AN**
StL-Nr. 211070149101
Freigelegte Wurzelbereiche während der Bauzeit gegen
Austrocknen abdecken.
Wurzelabdeckung 'Jute oder Vlies'

Abdeckung während der Bauzeit feucht halten.
Abdeckung vor dem Verfüllen der Abgrabung aufnehmen und
nach Wahl des AN verwerten.
Menge: 50,000 m2

**04.03.0003 Einzelgehölz wässern Hochstamm, Stbu 75 Liter**
StL-Nr. 211076041959
Einzelgehölz wässern, Wasser liefern. Bodenart, Exposition und Standort nach Unterlagen des AG. Wurzelraum
ausreichend durchfeuchten. Abgerechnet wird die Wässerung des Einzelgehölzes pro Jahr.
Gehölz = Hochstamm, Stammbusch.
Anzahl der Wässerungsgänge '1 Wässerung pro Woche mittels Wassersack.'

Mindestwassermenge je Pflanze pro Wässerungsgang = 75
Liter.
Während 'gesamter Bauzeit dieses Abschnittes'
Menge: 2,000 St

**04.03.0004 Wurzelschaden behandeln 4,5m neben Straße*Länge über 5-10 m Boden Verw. AN**
StL-Nr. 2110771822900902
Wurzelschaden des Baumes unter Berücksichtigung des
natürlichen Abschottungsvermögens behandeln. Die Schadensbereiche mind. 20 cm über die Verletzung hinaus von
Hand freilegen. Geschädigte Wurzeln glatt nachschneiden. Gesplittertes Holz vorsichtig entfernen. Abgerechnet wird nach Stück Baum.
Baumstandort = bis 4,50 m vom Fahrbahnrand entfernt.
Aufgrabungslänge über 5,00 m bis 10,00 m.
Aufgrabungstiefe 'für Banketabtrag siehe Position bis 15 cm.'

Auffüllen 'mit Substrat Unbeschädigte Starkwurzeln größer 2,00 cm mit Juteband umwickeln und feucht halten.'

Überschüssigen Boden nach Wahl des AN verwerten.
Menge: 10,000 St
Leistungsbereichkatalog: 107

**04.03.0005 Boden aufnehmen u. wieder andecken.**
Boden im Bereich der Bäume mittels Maschinen unterstützter Handschachtung abtragen.
Erdarbeiten im Wurzelbereich von Hand ausführen.
Tiefe bis 15 cm .Im Bereich der beiden Bäume kann des Bankett nicht weggeschoben werden sondern muss seitlich gelagert werden.Der Einbau muss händisch erfolgen.
Menge: 10,000 m3
